# Sammelauftrag kl. baul. Ausb. 2026 - 2028 AM Lathen
Angebotsaufforderung (GAEB 90, DA83)
Währung: EUR
Auftraggeber: Autobahn GmbH des Bundes

## Sammelauftrag kl. baul. Ausb. 2026 - 202
Datum: 07.05.26

*Hinweis*
Sämtliche Leistungen sind in Kleinmengen und auf nicht
zusammenhngenden Teilflächen auszuführen. Die
Teilmengen der einzelnen OZ's werden verteilt über die
gesamte Laufzeit des Vertrages und verteilt auf mehrere
Bau-/Einsatzstellen abgerufen. Es kann kein über die
Vertragslaufzeit stetiger Abruf der OZ's gewährleistet
werden. Unter Umständen werden die tatsächlichen
Teilmengen in den einzelnen OZ's nicht erreicht. Die im
Leistungsverzeichnis angegebenen Mengen sind
Schätzwerte
auf Basis der bisherigen Erfahrungen. Ein Anspruch auf
Abnahme der vollen Menge besteht nicht. Die Abrechnung
erfolgt nach tatsächlich erbrachten Leistungen.

### Abschnitt 00 AM Lathen

*Hinweis*
Die Positionen Bau-/Einsatzstelle einrichten und räumen
werden nur einmal pro Verkehrssicherungsaufbau bzw.
-abbau vergütet, unabhängig von der Art der zu
erbringenden (Bau-)Leistung, des eingesetzten Personals
sowie der Art und Anzahl der eingesetzten Fahrzeuge,
Geräte und Betriebsmittel. An- und Abfahrt in den
jeweiligen Meistereibezirk sind einzukalkulieren.
Kosten für das Umsetzen innerhalb der Baustelle gem.
Abruf sind einzurechnen.
Die max. mögliche Verkehrssicherungslänge beträgt
2.500m. Es können mehrere (Bau-)Leistungen an
verschiedenen Stellen in einer Verkehrssicherung
erfolgen.
D.h. das mehrere Abrufe, wenn dies möglich ist, in
einer Verkehrssicherung zu erbringen sind.

#### Unterabschnitt 00.00 Bau-/Einsatzst. Einrichtung

**00.00.0001 Bau-/Einssatzst. einr. Tagbaust.**
Geräte, Werkzeuge und sonstige Betriebsmittel, die zur
vertragsgemäßen Ausführung der Bauleistungen erforderlich sind, auf die Bau-/Einsatzstelle bringen,
bereitstellen und soweit der Geräteeinsatz nicht
gesondert vergütet wird - betriebsfertig aufstellen
einschl. der dafür notwendigen Arbeiten. Die
erforderlichen festen Anlagen herstellen. Baubüros,
Unterkünfte, Werkstätten, Lagerschuppen und dgl.,
soweit erforderlich, antransportieren, aufbauen und
einrichten. Strom-, Wasser-, Fernsprechanschluss sowie
Entsorgungseinrichtungen und dgl. für die
Bau-/Einsatzstelle, soweit erforderlich, herstellen.
Bei Bedarf Lagerplätze, sonstige Platzbefestigungen und
Wege im Bau-/Einsatzstellenbereich anlegen.
Oberbodenarbeiten einschl. Beseitigen von Aufwuchs für
die Bau-/Einsatzstelleneinrichtung, soweit
erforderlich, ausführen. Flächen beschaffen, sofern die
vom AG zur Verfügung gestellten nicht ausreichen.
Kosten für Vorhalten, Unterhalten und Betreiben der
Geräte, Anlagen und Einrichtungen einschl. Mieten,
Pacht, Gebühren und dgl. werden nicht mit dieser OZ,
sondern mit den Einheitspreisen der betreffenden
Teilleistungen vergütet. Soweit nicht für bestimmte
Leistungen für das Einrichten der Bau- /Einsatzstelle
gesonderte Positionen im Leistungsverzeichnis enthalten
sind, gilt die OZ für alle Leistungen einer
Bau-/Einsatzstelle sämtlicher Abschnitte des
Leistungsverzeichnisses.
Zufahrt zur Baustelle vorhanden.
Die Anfahrt des zur vertragsgemäßen Ausführung der
Leistungen erforderlichen Personals, Geräte, Werkzeuge
und sonstigeen Betriebsmittel zur Bau-/Einsatzstelle im
Bezirk der AM Lathen sind in die Position
einzukalkulieren.
Menge: 8,000 St
Zuordnung: 101

**00.00.0002 Bau-/Einssatzst. einr. Nachtbst.**
wie vor, jedoch:

bei Ausführung als Nachtbaustelle
i.F. von Arbeitszeiteinschränkungen (siehe
Baubeschreibung)
Beleuchtung ist blendfrei für den Verkehr aufzubauen.
Menge: 1,000 St
Zuordnung: 101

**00.00.0003 Bau-/Einsatzst. räumen Tagbaust.**
Baus-/Einsatzstelle von allen Geräten, Anlagen,
Einrichtungen und dgl. räumen. Benutzte Flächen und
Wege entsprechend dem ursprünglichen Zustand
herrichten. Soweit nicht für bestimmte Leistungen für
das Räumen der Baustelle gesonderte Positionen im
Leistungsverzeichnis enthalten sind, gilt die OZ
für alle Leistungen einer Bau-/Einsatzstelle sämtlicher
Abschnitte des Leistungsverzeichnisses.
Die Abfahrt von der Bau-/Einsatzstelle im Bezirk der AM
Lathen ist in die Position einzukalkulieren.
Menge: 8,000 St
Zuordnung: 101

**00.00.0004 Bau-/Einsatzst. räumen Nachtbaust**
wie vor, jedoch:

bei Ausführung als Nachtbaustelle
i.F. von Arbeitszeiteinschränkungen (siehe
Baubeschreibung)
Menge: 1,000 St
Zuordnung: 101

#### Unterabschnitt 00.01 Verkehrssich. bei Tageslicht

**00.01.0001 Sicherung nach Vzpl. Nr. 1 Sperrung Überholfahrstreifen**
Einrichten der Verkehrsführung in eine Fahrtrichtung
nach beiliegendem Verkehrszeichenplan Nr. 1
Sperrung Überholfahrstreifen

Arbeitsstelle von kürzerer Dauer (nur bei Tageslicht!).
Verkehrsführung jeden Tag auf- und abbauen.
Einschließlich Vorwarneinrichtungen.

Das Aufstellen von erforderlichen Verkehrsführungsplänen sowie das Einholen der verkehrsrechtlichen
Anordnung ist Sache des AN und wird nicht gesondert
vergütet.
Die Angaben in der Baubeschreibung sind zu beachten!

Länge des Arbeitsbereiches = Unfallstellenlänge.
Bei Tageslicht.
Menge: 1,000 St

**00.01.0002 Sicherung nach Vzpl. Nr. 2 Sperrung Hauptfahrstreifen**
Einrichten der Verkehrsführung nach beiliegendem
Verkehrszeichenplan Nr. 2
Sperrung Hauptfahrstreifen

Arbeitsstelle von kürzerer Dauer (nur bei Tageslicht!).
Verkehrsführung jeden Tag auf- und abbauen.
Einschließlich Vorwarneinrichtungen.

Das Aufstellen von erforderlichen Verkehrsführungsplänen sowie das Einholen der verkehrsrechtlichen
Anordnung ist Sache des AN und wird nicht gesondert
vergütet.
Die Angaben in der Baubeschreibung sind zu beachten!

Länge des Arbeitsbereiches = Unfallstellenlänge.
Bei Tageslicht.
Menge: 5,000 St

**00.01.0003 Sicherung nach Vzpl. Sperrung Ausfahrt**
Einrichten der Verkehrsführung nach beiliegendem
Verkehrszeichenplan Sperrung Ausfahrt

Arbeitsstelle von kürzerer Dauer (nur bei Tageslicht!).
Verkehrsführung jeden Tag auf- und abbauen.
Einschließlich Vorwarneinrichtungen.

Das Aufstellen von erforderlichen Verkehrsführungsplänen sowie das Einholen der verkehrsrechtlichen
Anordnung ist Sache des AN und wird nicht gesondert
vergütet.
Die Angaben in der Baubeschreibung sind zu beachten!

Länge des Arbeitsbereiches = Unfallstellenlänge.
Bei Tageslicht.
Menge: 1,000 St

**00.01.0004 Sicherung nach Vzpl. Sperrung Auffahrt**
Einrichten der Verkehrsführung nach beiliegendem
Verkehrszeichenplan Sperrung Auffahrt

Arbeitsstelle von kürzerer Dauer (nur bei Tageslicht!).
Verkehrsführung jeden Tag auf- und abbauen.

Das Aufstellen von erforderlichen Verkehrsführungsplänen sowie das Einholen der verkehrsrechtlichen
Anordnung ist Sache des AN und wird nicht gesondert
vergütet.
Die Angaben in der Baubeschreibung sind zu beachten!

Länge des Arbeitsbereiches = Unfallstellenlänge.
Bei Tageslicht.
Menge: 1,000 St

**00.01.0005 Sicherung nach Vzpl. Sperrung Parkplatz**
Einrichten der Verkehrsführung nach beiliegendem
Verkehrszeichenplan Sperrung Parkplatz

Arbeitsstelle von kürzerer Dauer (nur bei Tageslicht!).
Verkehrsführung jeden Tag auf- und abbauen.

Das Aufstellen von erforderlichen Verkehrsführungsplänen sowie das Einholen der verkehrsrechtlichen
Anordnung ist Sache des AN und wird nicht gesondert
vergütet.
Die Angaben in der Baubeschreibung sind zu beachten!

Länge des Arbeitsbereiches = Unfallstellenlänge.
Bei Tageslicht.
Menge: 1,000 St

**00.01.0006 Sicherung nach Vzpl. Sperrung Arbeiten auf Rastplätzen**
Einrichten der Verkehrsführung nach beiliegendem
Verkehrszeichenplan Sperrung Arbeiten auf Rastplätzen

Arbeitsstelle von kürzerer Dauer (nur bei Tageslicht!).
Verkehrsführung jeden Tag auf- und abbauen.

Das Aufstellen von erforderlichen Verkehrsführungsplänen sowie das Einholen der verkehrsrechtlichen
Anordnung ist Sache des AN und wird nicht gesondert
vergütet.
Die Angaben in der Baubeschreibung sind zu beachten!

Länge des Arbeitsbereiches = Unfallstellenlänge.
Bei Tageslicht.
Menge: 1,000 St

**00.01.0007 Verk.sich. um 1 weiteren Tag vorh.**
Verkehrssicherung der Positionen OZ 00.01.0001 bis
00.01.0022 auf Anordnung der Meisterei für einen
weiteren Tag vorhalten, warten und betreiben.
Menge: 1,000 d

#### Unterabschnitt 00.02 Verkehrssich. bei Dunkelheit

**00.02.0001 Sicherung nach Vzpl. Nr. N1 Sperrung Überholfahrstreifen Nachts**
Einrichten der Verkehrsführung in eine Fahrtrichtung
nach beiliegendem Verkehrszeichenplan Nr. N1
Sperrung Überholfahrstreifen Nachts

Arbeitsstelle von kürzerer Dauer in der Zeit von 20.00
- 05.00 Uhr.
Verkehrsführung jede Nacht auf- und abbauen.
Einschließlich Vorwarneinrichtungen und
Arbeitsstellenbeleuchtung.
Arbeitsstellenbeleuchtung ist blendfrei für Verkehr
aufzubauen.

Das Aufstellen von erforderlichen Verkehrsführungsplänen sowie das Einholen der verkehrsrechtlichen
Anordnung ist Sache des AN und wird nicht gesondert
vergütet.
Die Angaben in der Baubeschreibung sind zu beachten!

Länge des Arbeitsbereiches = Unfallstellenlänge.
Bei Dunkelheit.
Menge: 1,000 St

**00.02.0002 Sicherung nach Vzpl. Nr. N3 Sperrung Hauptfahrstreifen Nachts**
Einrichten der Verkehrsführung in eine Fahrtrichtung
nach beiliegendem Verkehrszeichenplan Nr. N3
Sperrung Hauptfahrstreifen Nachts

Arbeitsstelle von kürzerer Dauer in der Zeit von 20.00
- 05.00 Uhr.
Verkehrsführung jede Nacht auf- und abbauen.
Einschließlich Vorwarneinrichtungen und
Arbeitsstellenbeleuchtung.
Arbeitsstellenbeleuchtung ist blendfrei für Verkehr
aufzubauen.

Das Aufstellen von erforderlichen Verkehrsführungsplänen sowie das Einholen der verkehrsrechtlichen
Anordnung ist Sache des AN und wird nicht gesondert
vergütet.
Die Angaben in der Baubeschreibung sind zu beachten!

Länge des Arbeitsbereiches = Unfallstellenlänge.
Bei Dunkelheit.
Menge: 1,000 St

**00.02.0003 Sicherung nach Vzpl. Sperrung Ausfahrt Nachts**
Einrichten der Verkehrsführung nach beiliegendem
Verkehrszeichenplan Sperrung Ausfahrt Nachts

Arbeitsstelle von kürzerer Dauer in der Zeit von 20.00
- 05.00 Uhr.
Verkehrsführung jede Nacht auf- und abbauen.
Einschließlich Vorwarneinrichtungen und
Arbeitsstellenbeleuchtung.
Arbeitsstellenbeleuchtung ist blendfrei für Verkehr
aufzubauen.

2 Vorwarntafeln und 1 VZ 123 ZZ 2km in Tafel 1 x 2m.
Fahrbare Absperrtafeln sind nur als VZ 616 in großer
Ausführung und angekuppelt am Zugfahrzeug zulässig.
Hierfür sind als Zugfahrzeuge nur LKW mit einem
tatsächlichen Gesamtgewicht von mind. 7,49 t erlaubt.

Das Aufstellen von erforderlichen Verkehrsführungsplänen sowie das Einholen der verkehrsrechtlichen
Anordnung ist Sache des AN und wird nicht gesondert
vergütet.
Die Angaben in der Baubeschreibung sind zu beachten!

Länge des Arbeitsbereiches = Unfallstellenlänge.
Bei Dunkelheit.
Menge: 1,000 St

**00.02.0004 Sicherung nach Vzpl. Sperrung Auffahrt Nachts**
Einrichten der Verkehrsführung nach beiliegendem
Verkehrszeichenplan Sperrung Auffahrt Nachts
(Leitbaken einseitig, min. 75 %)

Arbeitsstelle von kürzerer Dauer in der Zeit von 20.00
- 05.00 Uhr.
Verkehrsführung jede Nacht auf- und abbauen.
Einschließlich Vorwarneinrichtungen und
Arbeitsstellenbeleuchtung.
Arbeitsstellenbeleuchtung ist blendfrei für Verkehr
aufzubauen.

Das Aufstellen von erforderlichen Verkehrsführungsplänen sowie das Einholen der verkehrsrechtlichen
Anordnung ist Sache des AN und wird nicht gesondert
vergütet.
Die Angaben in der Baubeschreibung sind zu beachten!

Länge des Arbeitsbereiches = Unfallstellenlänge.
Bei Dunkelheit.
Menge: 1,000 St

*Hinweis*
In dem Einzugsbereich der Autobahnmeisterei Lathen
befinden sich keine Betonfahrbahnen. Die nachfolgenden
Positionen unter dem Titel 00.03. "Instandhaltung
Beton-Fahrbahnen" beziehen sich auf die
Parkplatzflächen.

#### Unterabschnitt 00.03 Instandsetzung Beton-Fahrbahnen

**00.03.0001 Betondecke schneiden*Dicke ü. 25-30 cm Oberfl. reinigen**
StL-Nr. 2231140109401
Betondecke schneiden.
In 'voller Tiefe senkrecht und geradlinig schneiden.
Einschließlich Bewehrung, Verdübelungen, Verankerungen
und Vließstoff. '
Dicke der Betondecke über 25 bis 30 cm.
Oberfläche reinigen.
Menge: 25,000 m
Zuordnung: 114

**00.03.0002 Betondecke aufnehmen Einzelplatten*Betondecke+Vlies Fugenfüllstoffe*Tiefe ü. 25-30 cm**
StL-Nr. 22311400262991409
Betondecke ausbauen und aufnehmen. Dicke der Betondecke und Betondruckfestigkeit nach Unterlagen des AG.
Fläche = Einzelplatten und Plattenteile.
Befestigung = Betondecke einschl. Vliesstoff.
Unterlage 'auf Unterlage Verfestigung oder hydraulisch
gebundene Tragschicht '
Decke 'mit Bewehrung, Dübel, Ankern und Vließstoff '
Einschließlich vorhandener Fugenfüllstoffe.
Gesamtausbautiefe über 25 bis 30 cm.
Ausbaustoffe 'der Verwertung nach Wahl des AN
Zufürhren. '
Menge: 20,000 m2
Zuordnung: 114

**00.03.0003 Platte oder Plattenteil ersetzen Bk100 bis Bk3,2 frühhochf. Beton*über 8 mm =C90/1**
StL-Nr. 22311447719994109
Einzelplatte oder Plattenteil ersetzen. Unterlage profilieren. Herstellen der Fugen sowie Einbau der Dübel
und Anker wird gesondert vergütet.
In Verkehrsfläche der Belastungsklasse Bk100 bis Bk3,2.
Einzelfläche 'über 15 bis 25 m² in Fahrbahn, Stand-
bzw. Mehrzweckstreifen einschließlich Zwickel und
Streifen.
Ausführung einschichtig, einlagig.
Einschließlich evtl. erforderlicher Schalung. '
Deckendicke 'über 25 bis 30 cm '
Unterlage 'auf Unterlage Verfestigung oder hydraulisch
gebundene Tragschicht.'
Frühhochfester Beton.
Gesteinskörnungen größer 8 mm = 100 M. v.H. Gesteinskörnung C90/1.
Oberfläche 'wie auf angrenzenden Flächen mit Jutetuch
in Längs-/Fahrtrichtung und/oder Stahlbesen in
Querrichtung abziehen. '
Menge: 20,000 m2
Zuordnung: 114

**00.03.0004 Stemmarbeiten in Kleinflächen**
Auf Anweisung der öBÜ lockere Betonreste in Platten
entfernen.
In Kleinflächen ab 0,5m² nach Angabe der öBÜ
Tiefe 3-5 cm.
von Hand mit leichtem Stemmgerät.
Menge: 10,000 m2

**00.03.0005 Querscheinfuge herstellen**
StL-Nr. 22311430799900099
Querscheinfuge in Betondecke herstellen. Fugenkerbe
herstellen. Schutzeinlage einbringen. Fugenkerbe durch
Schneiden zum Fugenspalt aufweiten. Fuge verfüllen.
Fuge 'in Fahrbahn und Stand bzw. Mehrzweckstreifen.'
Deckendicke 'über 25 bis 30 cm '
Dübel 'liefer und einbauen sowie Dübellöcher bohren
wird gesondert vergütet.'
Fugenspalt 'Breite 8-10 mm, Tiefe 25-30 mm,
Unterfüllstoff einbringen, verfüllen mit heiß
verarbeitbarer Fugenmasse Typ N 2. '
Menge: 20,000 m
Zuordnung: 114

**00.03.0006 Verank. Längsscheinfuge herstellen*Anker 20/80**
StL-Nr. 22311431299910099
Verankerte Längsscheinfuge in Betondecke herstellen.
Fugenkerbe herstellen. Fugenkerbe durch Schneiden zum
Fugenspalt aufweiten. Fuge verfüllen.
Fuge 'in Fahrbahn und Stand- bzw Mehrzewckstreifen. '
Deckendicke 'über 25 bis 30 cm '
Anker 'liefer und einbauen sowie Dübellöcher bohren
wird gesondert vergütet. '
Anker, Durchmesser 20 mm, Länge mindestens 80 cm.
Fugenspalt 'Breite 8-10 mm, Tiefe 25-30 mm,
Unterfüllstoff einbringen, verfüllen mit heiß
verarbeitbarer Fugenmasse Typ N 2. '
Menge: 20,000 m
Zuordnung: 114

**00.03.0007 Betondecke nachbeh. und schützen NBM aufbringen**
StL-Nr. 22311424002
Betondecke nachbehandeln und schützen.
Nachbehandlungsmittel aufbringen.
Menge: 20,000 m2
Zuordnung: 114

**00.03.0008 Dübel liefern und einbauen**
Dübel 25/500 mm aus S235 JR liefern.
Dübellöcher waagerecht bohren.
Kunstharzmörtel liefern.
Dübel mit Kunstharzmörtel einsetzen/einbauen.
Menge: 20,000 St

**00.03.0009 Dübel liefern und verlegen**
Dübel 25/500 mm aus S235 JR liefern.
Einseitig beschichtet.
Dübel im Bereich der Querscheinfugen verlegen.
Bei Herstellung der Betondecke sind die Dübel gegen
Verschieben nach Wahl des AN zu sichern.
Menge: 20,000 St

**00.03.0010 Anker liefern und einbauen**
Anker 20/800 mm aus BASt 500 S liefern und mit
Perfo-Dübel oder gleichwertig, einschließlich
waagerechtes Anbohren der Betonfelder, in kompletter
Leistung einbauen.
Menge: 5,000 St

**00.03.0011 Anker liefern und verlegen**
Anker 20/800 mm aus BASt 500 S liefern.
Einseitig beschichtet.
Anker im Bereich der Längspressfugen verlegen.
Bei Herstellung der Betondecke sind die Anker gegen
Verschieben nach Wahl des AN zu sichern.
Menge: 5,000 St

**00.03.0012 Dübelhülsen liefern und einbauen**
Dübelhülsen aus Kunststoff liefern und einbauen.
Menge: 20,000 St

**00.03.0013 Betondecke für sonst. Fläche herst. C30/37**
StL-Nr. 22311422099991099
Betondecke für sonstige Fläche herstellen.
In Verkehrsflächen 'untergeordnete Flächen/Wege '
Einbau in 'Verkehrsinseln und im Aufstellbereich von
Tischen/Bänke auf Rastanlagen nach Vorgabe der AM. '
Deckendicke '20 cm.'
Ausführung 'einschichtig, einlagig mit Schalung '
Festigkeitsklasse C30/37.
Oberfläche 'wie angrenzende Fläche bzw. nach Vorgabe
der AM. '
Menge: 10,000 m2
Zuordnung: 114

**00.03.0014 Gefährl. Abfall aus Baustelle ents. Gebühr einrechn.**
Gefährlichen Abfall aus Baustelle laden, fördern und
entsorgen. Art der Belastung und Entsorgung nach Unterlagen des AG. Entsorgungsnachweis nach Unterlagen des
AG führen.
Abgerechnet wird nach Wiegescheinen.
Abfallschlüsselnummer 170107
Gebühren der Abfallentsorgung sind einzurechnen.
Menge: 5,000 t
Zuordnung: 102

**00.03.0015 Arbeitsraum für Schalung herstellen**
Vorhandene ungebundene Befestigung (Bankette) in einer
Breite von 0,40 cm und Stärke von 0,25 m längs der
aufzubrechenden Betonplatten aufnehmen und seitlich
lagern.
Material nach Rückbau der Schalung wieder
profielgerecht einbauen und verdichten.
Menge: 15,000 m

**00.03.0016 Schalung herstellen**
Seitliche Schalung für Betonierungsarbeiten herstellen.
Sämliche benötigtes Material liefern, Vorhalten und
nach Aushärtung des Betons aufnahmen und beseitigen
Menge: 15,000 m

#### Unterabschnitt 00.04 Instandsetzung Asphalt-Fahrbahnen

*Hinweis*
Die nachstehende OZ Asphaltbefestigung trennen ist für
schmale Schadstellen in Verbindung mit der Leistung
Asphaltbefestigung aufnehmen OZ 00.04.0002 vorgesehen,
in denen ein Fräsen der Asphaltdeckschicht aufgrund der
zu geringen Breite nicht möglich ist.

**00.04.0001 Asphaltbefestigung trennen*schneiden**
StL-Nr. 2231130389109
Asphaltbefestigung geradlinig trennen.
Bereich 'Quer und Längs zur Fahrbahn '
Trennen durch Schneiden.
Dicke der Asphaltbefestigung '0 bis 4 cm.'
Menge: 30,000 m
Zuordnung: 113

*Hinweis*
Die nachstehende OZ Asphaltbefestigung aufnehmen bis 4
cm ist für schmale Schadstellen vorgesehen, in denen
ein Fräsen der Asphaltdeckschicht aufgrund der zu
geringen Breite nicht möglich ist.

**00.04.0002 Asphaltbefestigung aufnehmen**
StL-Nr. 22311302890909099
Asphaltbefestigung aufbrechen und aufnehmen.
Fläche 'Fahrbahn und Rand-/Seitenstreifen, Zwickel und
Streifen '
Dicke der Asphaltbefestigung 'bis 4 cm.'
Gesamtaufbruchtiefe 'bis 4 cm.'
Aufbruchgut 'der Verwertung nach Wahl des AN zuführen '
Menge: 25,000 m2
Zuordnung: 113

**00.04.0003 Asphalt fräsen ADS*Tiefe ü.2,5-4,5cm**
StL-Nr. 22311300510309990
Asphalt fräsen und Fräsgut aufnehmen. Anschlusskante
geradlinig auf Frästiefe herstellen. Der Schnittlinienabstand darf maximal 15 mm betragen.
Asphaltdeckschicht.
Frästiefe über 2,5 bis 4,5 cm.
Fläche 'Fahrbahn und Rand-/Seitenstreifen, Zwickel und
Streifen '
Breite 'über 0,50 m bis 2,00 m '
Fräsasphalt 'der Verwertung nach Wahl des AN zuführen.'
Menge: 150,000 m2
Zuordnung: 113

**00.04.0004 Asphalt fräsen ABS*Tiefe ü.4,5-6 cm**
StL-Nr. 22311300520409990
Asphalt fräsen und Fräsgut aufnehmen. Anschlusskante
geradlinig auf Frästiefe herstellen. Der Schnittlinienabstand darf maximal 15 mm betragen.
Asphaltbinderschicht.
Frästiefe über 4,5 bis 6 cm.
Fläche 'Fahrbahn und Rand-/Seitenstreifen, Zwickel und
Streifen. '
Breite 'über 0,50 m bis 2,00 m.'
Fräsasphalt 'der Verwertung nach Wahl des AN zuführen.
'
Menge: 50,000 m2
Zuordnung: 113

**00.04.0005 Unterlage reinigen*lose Teile aufn. Einzelflächen**
StL-Nr. 2231130589120
Unterlage reinigen. Anfallendes Kehrgut nach Wahl des
AN verwerten.
Unterlage 'Asphaltbefestigung, gefräste Asphaltschicht.
'
Lose Bestandteile von Schadstellen aufnehmen.
Nicht zusammenhängende Teilflächen.
Menge: 200,000 m2
Zuordnung: 113

**00.04.0006 Asphaltdecksch. aus MA 11 S herst. Bitumen 20/30+vvZ**
StL-Nr. 223113612991000
Asphaltdeckschicht aus Gussasphalt MA 11 S herstellen.
Einbaubreiten nach Unterlagen des AG.
In Verkehrsflächen 'der Belastungsklassen Bk3,2 bis
Bk100. '
Einbau 'in Schadstellen bis 5,0 m2 und in einer
Einbaudicke von 3,5 bis 4 cm. '
Bindemittel = 20/30 mit viskositätsveränderndem Zusatz
bzw. einem entsprechend viskositätsveränderten Bindemittel 20/30.
Menge: 5,000 t
Zuordnung: 113

**00.04.0007 Asphaltdecksch. aus MA 11 S herst. Bitumen 20/30+vvZ**
StL-Nr. 223113612991000
Asphaltdeckschicht aus Gussasphalt MA 11 S herstellen.
Einbaubreiten nach Unterlagen des AG.
In Verkehrsflächen 'der Belastungsklassen Bk3,2 bis
Bk100. '
Einbau 'in Schadstellen von 5,0 m2 bis 30,0 m2 und in
einer Einbaudicke von 3,5 bis 4 cm. '
Bindemittel = 20/30 mit viskositätsveränderndem Zusatz
bzw. einem entsprechend viskositätsveränderten Bindemittel 20/30.
Menge: 5,000 t
Zuordnung: 113

**00.04.0008 Gussasphaltoberfläche bearbeiten maschin. abstr.*Verfahren A ungeb. verwert.**
StL-Nr. 223113667110001
Oberfläche der Gussasphaltschicht bearbeiten.
Grobe Gesteinskörnung, leicht bituminiert, auf die noch
heiße Oberfläche maschinell aufbringen.
Verfahren A.
Erkaltete Asphaltdeckschicht aus Gussasphalt abkehren
und nicht gebundene und gelöste Abstreukörnungen nach
Wahl des AN verwerten.
Menge: 50,000 m2
Zuordnung: 113

**00.04.0009 Naht oder Anschluss zur Fuge aufw. Längs-/Quernaht Tiefe 40 mm*Breite 20 mm schneiden**
StL-Nr. 223113937396401
Naht oder Anschluss ohne Fugenspalt in Asphaltdeckschicht zur Fuge aufweiten und säubern. Anfallende Ausbaustoffe nach Wahl des AN verwerten.
Längs- und Quernaht.
Einzellängen 'bis 5 m.'
Fugenspalttiefe = 40 mm.
Fugenspaltbreite = 20 mm.
Aufweiten durch Schneiden.
Menge: 50,000 m
Zuordnung: 113

**00.04.0010 Anschluss a. Fuge m. Fugenm. herst. Längs-/Querfuge*Deckschicht Tiefe 40 mm*Breite 20 mm Verf. mit Ufst.*Fugenmasse N2**
StL-Nr. 22311391231064201
Anschluss als Fuge mit Fugenmasse herstellen.
Längs- und Querfuge.
In der Asphaltdeckschicht ausbilden.
Fugenspalttiefe = 40 mm.
Fugenspaltbreite = 20 mm.
Fugenspalt verfüllen in einer Lage mit Unterfüllstoff.
Mit heiß verarbeitbarer Fugenmasse Typ N2, einschließlich zugehörigem und zuvor aufgetragenem Voranstrichmittel.
Menge: 50,000 m
Zuordnung: 113

**00.04.0011 Bitumenemulsion aufsprühen Bk100-Bk3,2*Asphalt gefräst manuell*C40B5-S*Menge 300 g/m2**
StL-Nr. 223113063122239
Bitumenemulsion zur Herstellung des Schichtenverbundes
aufsprühen.
Auf Verkehrsflächen der Belastungsklassen Bk100 bis
Bk3,2.
Unterlage = Asphaltbefestigung, gefräst.
Ausführung in Teilflächen manuell.
Bindemittel = C40B5-S.
Bindemittelmenge = 300 g/m2.
Vor Einbau 'Asphalttrag-/Asphaltdeckschicht. '
Menge: 150,000 m2
Zuordnung: 113

**00.04.0012 Bitumenemulsion aufsprühen Bk100-Bk3,2*Asphalt frisch manuell*C40B5-S*Menge 250 g/m2 vor A.deckschicht**
StL-Nr. 223113063112223
Bitumenemulsion zur Herstellung des Schichtenverbundes
aufsprühen.
Auf Verkehrsflächen der Belastungsklassen Bk100 bis
Bk3,2.
Unterlage = Asphaltbefestigung, frisch.
Ausführung in Teilflächen manuell.
Bindemittel = C40B5-S.
Bindemittelmenge = 250 g/m2.
Vor Einbau Asphaltdeckschicht.
Menge: 50,000 m2
Zuordnung: 113

**00.04.0013 Asphalttragsch. aus AC 16 T S herst Bitumen 50/70**
StL-Nr. 223113133991000
Asphalttragschicht aus Asphalttragschichtmischgut
AC 16 T S herstellen. Anlieferung des Asphaltmischguts
in thermoisolierten Transportbehältern.
In Verkehrsflächen 'der Belastungsklassen Bk3,2 bis
Bk100. '
Einbau 'in Schadstellen größer 5,0 m2 bis 30,0 m2. '
Bindemittel = 50/70.
Menge: 5,000 t
Zuordnung: 113

**00.04.0014 Asphaltdecksch. aus AC 11 D S herst Bitumen 25/55-55A**
StL-Nr. 22311331899100000
Asphaltdeckschicht aus Asphaltbeton für Asphaltdeckschichten AC 11 D S herstellen. Anlieferung des
Asphaltmischguts in thermoisolierten
Transportbehältern.
In Verkehrsflächen 'der Belastungsklassen Bk3,2 bis
Bk100. '
Einbau 'in Schadstellen größer 5,0 m2 bis 30,0 m2 und
mit einer Einbaumenge von 100 kg/m2. '
Bindemittel = 25/55-55 A.
Menge: 150,000 m2
Zuordnung: 113

**00.04.0015 Asphaltdecksch. aus AC 11 D S herst Bitumen 25/55-55A**
StL-Nr. 22311331899100000
Asphaltdeckschicht aus Asphaltbeton für Asphaltdeckschichten AC 11 D S herstellen. Anlieferung des
Asphaltmischguts in thermoisolierten
Transportbehältern.
In Verkehrsflächen 'der Belastungsklassen Bk3,2 bis
Bk100. '
Einbau 'in Schadstellen größer 30,0 m2 bis 50,0 m2 und
mit einer Einbaumenge von 100 kg/m2. '
Bindemittel = 25/55-55 A.
Menge: 50,000 m2
Zuordnung: 113

**00.04.0016 Naht in Asphaltschicht herst. Naht ADS*Längs-/Quernaht PmB heiß*Dicke ü.2,5-4,5cm**
StL-Nr. 223113907130102
Naht in Asphaltschicht herstellen.
Naht in Asphaltdeckschicht.
Längs- und Quernaht.
Heiß aufzubringendes Polymermodifiziertes Bitumen auf
die Nahtflanke volldeckend auftragen oder anspritzen,
Menge 50 g/m je cm Schichtdicke.
Dicke der Schicht über 2,5 bis 4,5 cm.
Menge: 100,000 m
Zuordnung: 113

**00.04.0017 Abstumpfungsmaßnahme durchführen LFK 1/3*Menge 1 kg/m2**
StL-Nr. 2231139521010
Abstumpfungsmaßnahme zur Erhöhung der Anfangsgriffigkeit durch gleichmäßiges Aufbringen und Einwalzen von
Abstreukörnung durchführen. Nicht gebundene Abstreukörnung aufnehmen und nach Wahl des AN verwerten.
Abstreukörnung = Lieferkörnung 1/3.
Abstreumenge = 1 kg/m2.
Menge: 200,000 m2
Zuordnung: 113

**00.04.0018 Erschwernis infolge Einbauten Erschwer. gesamt*Asphaltbefestig.**
StL-Nr. 2231130781500
Erschwernis infolge Einbauten, Schächten und Straßenabläufen. Abgerechnet wird je Stück Einbauteil.
Erschwernis beim Fräsen, Aufnehmen, Aufsprühen von Bi-
tumenemulsionen sowie Herstellen von Asphaltschichten.
Asphaltbefestigung.
Menge: 2,000 St
Zuordnung: 113

**00.04.0019 Erschwernis infolge Einfassungen Erschwer. gesamt*Asphaltbefestig.**
StL-Nr. 2231130831500
Erschwernis infolge Einfassungen, Borden und Fahrbahnübergängen. Abgerechnet wird die Länge der Einfassung.
Erschwernis beim Fräsen oder Aufnehmen, Aufsprühen von
Bitumenemulsionen sowie Herstellen von Asphaltschichten.
Asphaltbefestigung.
Menge: 10,000 m
Zuordnung: 113

#### Unterabschnitt 00.05 Pflasterarbeiten

**00.05.0001 Str./Rinnen aus Betonst. aufn.; 1-2 Reihen**
Streifen oder Rinnen aus Pflastersteinen aus Beton aufnehmen.
Art 'Betonstein'
Breite des Streifens/Rinne '1 Reihe bis 2 Reihen'
Mit Fugenfüllung aus Baustoffgemisch mit hydraulischen
Bindemitteln.
Fundament 'aus Beton, über 10 bis 25 cm dick,
aufbrechen'
Wiederverwendbare Steine 'säubern, innerhalb der
Baustelle fördern und lagern'
Übriges Aufbruchgut und nicht wiederverwendbare Steine
'der Verwertung nach Wahl des AN zuführen'
Menge: 10,000 m

**00.05.0002 Str./Rinnen aus Betonst. aufn.; 3-5 Reihen**
Streifen oder Rinnen aus Pflastersteinen aus Beton aufnehmen.
Art 'Betonstein'
Breite des Streifens/Rinne '3 bis 5 Reihen'
Mit Fugenfüllung aus Baustoffgemisch mit hydraulischen
Bindemitteln.
Fundament 'aus Beton, über 10 bis 25 cm dick,
aufbrechen'
Wiederverwendbare Steine 'säubern, innerhalb der
Baustelle fördern und lagern'
Übriges Aufbruchgut und nicht wiederverwendbare Steine
'der Verwertung nach Wahl des AN zuführen'
Menge: 10,000 m

**00.05.0003 Str./Rinnen aus Naturst. aufn.; 1-2 Reihen**
Streifen oder Rinnen aus Pflastersteinen aus Naturstein
aufnehmen.
Art 'Naturstein'
Breite des Streifens/Rinne '1 Reihe bis 2 Reihen'
Mit Fugenfüllung aus Baustoffgemisch mit hydraulischen
Bindemitteln.
Fundament 'aus Beton, über 10 bis 25 cm dick,
aufbrechen'
Steine 'säubern, innerhalb der Baustelle fördern und
lagern'
Übriges Aufbruchgut 'der Verwertung nach Wahl des AN
zuführen'
Menge: 5,000 m

**00.05.0004 Str./Rinnen aus Naturst. aufn.; 3-5 Reihen**
Streifen oder Rinnen aus Pflastersteinen aus Naturstein
aufnehmen.
Art 'Naturstein'
Breite des Streifens/Rinne '3 bis 5 Reihen'
Mit Fugenfüllung aus Baustoffgemisch mit hydraulischen
Bindemitteln.
Fundament 'aus Beton, über 10 bis 25 cm dick,
aufbrechen'
Steine 'säubern, innerhalb der Baustelle fördern und
lagern'
Übriges Aufbruchgut 'der Verwertung nach Wahl des AN
zuführen'
Menge: 5,000 m

**00.05.0005 Rinne aus Beton-Pfl. d. AG herst.; 1-2 zeilig**
Rinne oder Streifen aus Beton-Pflastersteinen tlw. des
AG herstellen. Mehrzeilige Rinnen sind mit beidseitigen
Schnurkanten herzustellen. Planum herstellen.
Rinne oder Streifen 'als Randeinfassung, als
Randeinfassung vor Bordsteinen u.ä.'
Einschließlich Verlegung in Radien bis 20,00 m.
Format für Rastermaß 'wie vorhandene Rinne oder
Streifen'.
Ohne Fase, ohne Vorsatzbeton.
Breite '1 bis 2 zeilig'
Fundament (20 cm dick) und Rückenstütze aus Beton C
20/25, Expositionsklasse XF 2. Rückenstütze beidseitig,
an Bordsteinen o.dgl. einseitig, 15 cm breit
herstellen. Die Rückenstütze bis zur halben Steinhöhe
hochziehen.
Fugen mit Zementschlämme, mit mindestens 600 kg/m3 Ze-
mentanteil, vergießen.
Steine gelagert innerhalb der Baustelle aufnehmen und
fördern. Liefern Ersatzsteine wird gesondert vergütet.
Verlegung 'wie vorhandene Rinne oder Streifen'.
Menge: 10,000 m

**00.05.0006 Rinne aus Beton-Pfl. d. AG herst.; 1-2 zeilig**
Rinne oder Streifen aus Beton-Pflastersteinen tlw. des
AG herstellen. Mehrzeilige Rinnen sind mit beidseitigen
Schnurkanten herzustellen. Planum herstellen.
Rinne oder Streifen 'als Randeinfassung, als
Randeinfassung vor Bordsteinen u.ä.'
Einschließlich Verlegung in Radien bis 20,00 m.
Format für Rastermaß 'wie vorhandene Rinne oder
Streifen'.
Ohne Fase, ohne Vorsatzbeton.
Breite '3 bis 5 zeilig'
Fundament (20 cm dick) und Rückenstütze aus Beton C
20/25, Expositionsklasse XF 2. Rückenstütze beidseitig,
an Bordsteinen o.dgl. einseitig, 15 cm breit
herstellen. Die Rückenstütze bis zur halben Steinhöhe
hochziehen.
Fugen mit Zementschlämme, mit mindestens 600 kg/m3 Ze-
mentanteil, vergießen.
Steine gelagert innerhalb der Baustelle aufnehmen und
fördern. Liefern Ersatzsteine wird gesondert vergütet.
Verlegung 'wie vorhandene Rinne oder Streifen'.
Menge: 10,000 m

**00.05.0007 Rinne a. Naturst-Pfl. d. AG herst.; 1-2 zeilig**
Rinne oder Streifen aus Naturstein-Pflastersteinen des
AG herstellen. Mehrzeilige Rinnen sind mit beidseitigen
Schnurkanten herzustellen. Planum herstellen.
Rinne oder Streifen 'als Randeinfassung, als
Randeinfassung vor Bordsteinen u.ä.'
Einschließlich Verlegung in Radien bis 20,00 m.
Format für Rastermaß 'wie vorhandene Rinne oder
Streifen'.
Ohne Fase, ohne Vorsatzbeton.
Breite '1 bis 2 zeilig'
Fundament (20 cm dick) und Rückenstütze aus Beton C
20/25, Expositionsklasse XF 2. Rückenstütze beidseitig,
an Bordsteinen o.dgl. einseitig, 15 cm breit
herstellen. Die Rückenstütze bis zur halben Steinhöhe
hochziehen.
Fugen mit Zementschlämme, mit mindestens 600 kg/m3 Ze-
mentanteil, vergießen.
Steine gelagert innerhalb der Baustelle aufnehmen und
fördern.
Verlegung 'wie vorhandene Rinne oder Streifen'.
Menge: 5,000 m

**00.05.0008 Rinne a. Naturst-Pfl. d. AG herst.; 3-5 zeilig**
Rinne oder Streifen aus Naturstein-Pflastersteinen des
AG herstellen. Mehrzeilige Rinnen sind mit beidseitigen
Schnurkanten herzustellen. Planum herstellen.
Rinne oder Streifen 'als Randeinfassung, als
Randeinfassung vor Bordsteinen u.ä.'
Einschließlich Verlegung in Radien bis 20,00 m.
Format für Rastermaß 'wie vorhandene Rinne oder
Streifen'.
Ohne Fase, ohne Vorsatzbeton.
Breite '3 bis 5 zeilig'
Fundament (20 cm dick) und Rückenstütze aus Beton C
20/25, Expositionsklasse XF 2. Rückenstütze beidseitig,
an Bordsteinen o.dgl. einseitig, 15 cm breit
herstellen. Die Rückenstütze bis zur halben Steinhöhe
hochziehen.
Fugen mit Zementschlämme, mit mindestens 600 kg/m3 Ze-
mentanteil, vergießen.
Steine gelagert innerhalb der Baustelle aufnehmen und
fördern.
Verlegung 'wie vorhandene Rinne oder Streifen'.
Menge: 5,000 m

**00.05.0009 Pflaster umpflastern**
Pflaster auf Bettung ohne Bindemittel umpflastern.
Steine aufnehmen. Wiederverwendbare Steine säubern,
innerhalb der Baustelle fördern und seitlich lagern.
Vorhandene Bettung durcharbeiten. Fehlendes
Bettungsmaterial liefern und ersetzen. Steine wieder
verlegen.
Nicht wiederverwendbares Material von der Baustelle
entfernen und einer Verwertung nach Wahl des AN
zuführen. Liefern Ersatzsteine wird gesondert vergütet.

Ausführung in Fahrbahn, Radweg, Gehweg, Park- und
sonstige Nebenflächen.
Steine: Betonsteine, Klinkerpflaster, Platten
Pflaster unterschiedlicher Art und Stärke.
Steine im ursprünglichen Verband verlegen.
Bettungsmaterial = Sand oder Kies.
Fugenmaterial = Sand 0/2.
Menge: 10,000 m2

**00.05.0010 Pflasterd. m. Bettung aufn.**
Pflasterdecke mit Bettung aufbrechen und aufnehmen.
Die Aufbruchtiefe gilt ab Oberkante Pflasterdecke.
Pflaster unterschiedlicher Art und Stärke
In Flächen 'Fahrbahn, Radweg, Gehweg, Park- und
sonstige Nebenflächen'
Steine: Betonsteine, Klinkerpflaster, Platten
Bettung aus Beton.
Aufbruchtiefe 'bis 30 cm'
Wiederverwendbare Steine 'säubern, innerhalb der
Baustelle fördern und lagern'
Übriges Aufbruchgut und nicht wiederverwendbare Steine
'der Verwertung nach Wahl des AN zuführen'
Menge: 10,000 m2

**00.05.0011 Pflasterd.a. St. AG herst.**
Pflasterdecke aus Steinen des AG herstellen.
Planum herstellen.
In Flächen 'Fahrbahn, Radweg, Gehweg, Park- und
sonstige Nebenflächen'
Steine gelagert innerhalb der Baustelle aufnehmen und
fördern. Liefern Ersatzsteine wird gesondert vergütet.
Steine: Betonsteine, Klinkerpflaster, Platten
Bettung 'aus Beton C 20/25 herstellen'
Fugen mit Zementschlämme, mit mindestens 600 kg/m3 Ze-
mentanteil, vergießen.
Verband 'wie vorhandene Pflasterfläche'
Menge: 10,000 m2

**00.05.0012 Pflastersteine zuarbeiten**
Pflastersteine auf Passmaß trennen und Pflastersteine
an Kanten und Einfassungen oder an Aussparungen und
Einbauten über 1 m2 Einzelgröße zuarbeiten oder
schneiden. Das Zuarbeiten oder Schneiden
der Pflastersteine an Aussparungen und Einbauten bis zu
1 m2 Einzelgröße wird gesondert vergütet.
Steine: Betonsteine, Klinkerpflaster, Platten
Pflaster unterschiedlicher Art und Stärke.
Menge: 15,000 m

**00.05.0013 Pflasterdecken-Anpassung herstellen Einzelgr. b 0,5m2*Steine Pflasterd.**
StL-Nr. 22311519811
Anpassung der Pflasterdecke an Aussparungen oder Einbauten herstellen. Abgerechnet wird je Stück Einbauteil.
Einzelgröße der Aussparung bzw. Einbauten bis 0,50 m2.
Ausführung mit Steinen der Pflasterdecke. Das Schneiden
der Steine gehört zum Leistungsumfang.
Menge: 1,000 St
Zuordnung: 115

**00.05.0014 Pflasterdecken-Anpassung herstellen Einzelgr. b0,75m2*Steine Pflasterd.**
StL-Nr. 22311519821
Anpassung der Pflasterdecke an Aussparungen oder Einbauten herstellen. Abgerechnet wird je Stück Einbauteil.
Einzelgröße der Aussparung bzw. Einbauten über 0,50 bis
0,75 m2.
Ausführung mit Steinen der Pflasterdecke. Das Schneiden
der Steine gehört zum Leistungsumfang.
Menge: 1,000 St
Zuordnung: 115

**00.05.0015 Pflasterdecken-Anpassung herstellen Einzelgr. b 1,0m2*Steine Pflasterd.**
StL-Nr. 22311519831
Anpassung der Pflasterdecke an Aussparungen oder Einbauten herstellen. Abgerechnet wird je Stück Einbauteil.
Einzelgröße der Aussparung bzw. Einbauten über 0,75 bis
1,00 m2.
Ausführung mit Steinen der Pflasterdecke. Das Schneiden
der Steine gehört zum Leistungsumfang.
Menge: 1,000 St
Zuordnung: 115

#### Unterabschnitt 00.06 Borde

**00.06.0001 Bordstein aufnehmen.*Fund.ü10-20/R-St. Steine s.+ lagern*Verwertung AN**
StL-Nr. 223115031951100
Bordstein aufnehmen.
Bordstein 'Hoch- und Rundbordsteine aus Beton, Höhe bis
30 cm; Flachbordsteine aus Beton ca. 20/25 bis 30/25.
Einschließlich Rund- und Passstücke.'
Fundament aus Beton, über 10 bis 20 cm dick, und
Rückenstütze aus Beton aufbrechen.
Wiederverwendbare Bordsteine säubern, auf Paletten stapeln, innerhalb der Baustelle fördern und sortiert lagern.
Nicht wiederverwendbare Bordsteine und übriges Aufbruchgut nach Wahl des AN verwerten.
Menge: 10,000 m
Zuordnung: 115

**00.06.0002 Bordstein des AG setzen gerader Stein bis 10 cm unt.OK**
StL-Nr. 223115321991919
Bordstein des AG setzen. Breite der Rückenstütze mind.
15 cm.
Bordstein 'Hoch- und Rundbordsteine aus Beton, Breite
bis 18 cm, Höhe bis 30 cm; Flachbordsteine aus Beton
20/25 bis 30/25.
Einschließlich Rund- und Passstücke.'
Fuge 'Einlegen von Dichtstreifen je Bordsteinstoß'
Gerader Stein.
Steine 'lagern gesäubert innerhalb der Baustelle.
Ersatzsteine liefern wird gesondert vergütet. '
Rückenstütze bis 10 cm unter Oberkante Bordstein. Beton
mit einer Druckfestigkeit (Einzelwert) am Bohrkern von
mind. 12 MPa.
Fundamentbeton 'C 20/25, mindestens 15 cm dick. '
Menge: 10,000 m
Zuordnung: 115

**00.06.0003 Bordstein des AG setzen bis 10 cm unt.OK**
StL-Nr. 223115321999919
Bordstein des AG setzen. Breite der Rückenstütze mind.
15 cm.
Bordstein 'Hoch- und Rundbordsteine aus Beton, Breite
bis 18 cm, Höhe bis 30 cm; Flachbordsteine aus Beton
20/25 bis 30/25.
Einschließlich Rund- und Passstücke.'
Fuge 'Einlegen von Dichtstreifen je Bordsteinstoß'
Bordstein 'Kurvenstein, Halbmesser bis 2,00 m '
Steine 'lagern gesäubert innerhalb der Baustelle.
ersatzsteine liefern wird gesondert vergütet '
Rückenstütze bis 10 cm unter Oberkante Bordstein. Beton
mit einer Druckfestigkeit (Einzelwert) am Bohrkern von
mind. 12 MPa.
Fundamentbeton 'C 20/25, mindestens 15 cm dick '
Menge: 5,000 m
Zuordnung: 115

**00.06.0004 Bordstein aufnehmen.*Fund.ü10-20/R-St. Steine s.+ lagern*Verwertung AN**
StL-Nr. 223115031951100
Bordstein aufnehmen.
Bordstein 'Tiefbordsteine aus Beton, Höhe bis 30 cm;
Rasenbordsteine aus Beton, Höhe bis 20 cm.
Einschließlich Rund- und Passstücke.'
Fundament aus Beton, über 10 bis 20 cm dick, und
Rückenstütze aus Beton aufbrechen.
Wiederverwendbare Bordsteine säubern, auf Paletten stapeln, innerhalb der Baustelle fördern und sortiert lagern.
Nicht wiederverwendbare Bordsteine und übriges Aufbruchgut nach Wahl des AN verwerten.
Menge: 10,000 m
Zuordnung: 115

**00.06.0005 Bordstein des AG setzen gerader Stein bis 10 cm unt.OK**
StL-Nr. 223115321991919
Bordstein des AG setzen. Breite der Rückenstütze mind.
15 cm.
Bordstein 'Tiefbordsteine aus Beton, Breite bis 10 cm,
Höhe bis 30 cm; Rasenbordsteine aus Beton, Breite bis 6
cm, Höhe bis 20 cm.
Einschließlich Rund- und Passstücke.'
Fuge 'Einlegen von Dichtstreifen je Bordsteinstoß. '
Gerader Stein.
Steine 'lagern gesübert innerjalb der Baustelle.
Ersatzsteine liefern wird gesondert vergütet. '
Rückenstütze bis 10 cm unter Oberkante Bordstein. Beton
mit einer Druckfestigkeit (Einzelwert) am Bohrkern von
mind. 12 MPa.
Fundamentbeton 'C 20/25, mindestens 15 cm dick. '
Menge: 10,000 m
Zuordnung: 115

**00.06.0006 Bordstein trennen*BSt.nassschneiden**
StL-Nr. 2231153269199
Bordstein auf Passmaß trennen.
Bordstein 'Hoch- und Rundbordsteine aus Beton, Breite
bis 18 cm, Höhe bis 30 cm; Flachbordsteine aus Beton
ca. 20/25 bis 30/25.
Einschließlich Rund- und Passstücke. '
Bordstein trennen durch Nassschneiden.
Bordstein 'quer und auf Gehrung trennen. '
Menge: 10,000 St
Zuordnung: 115

**00.06.0007 Bordstein trennen*BSt.nassschneiden**
StL-Nr. 2231153269199
Bordstein auf Passmaß trennen.
Bordstein 'Tiefbordsteine aus Beton, Breite bis 10 cm,
Höhe bis 30 cm; Rasenbordsteine aus Beton, Breite bis 6
cm, Höhe bis 20 cm.
Einschließlich Rund- und Passstücke.'
Bordstein trennen durch Nassschneiden.
Bordstein 'quer und auf Gehrung trennen.'
Menge: 2,000 St
Zuordnung: 115

#### Unterabschnitt 00.07 Schachtanpassungen

**00.07.0001 Schachtabdeckung anpassen Höher bis 5 cm**
Schachtabdeckung freilegen und nach Bauablauf Zug um
Zug an die neue planmäßige Höhe anpassen. Aufbrucharbeiten zum Freilegen der Schachtabdeckung ausführen.
Ausbauen sowie eventuelles Liefern und Einbauen von
Schachtteilen werden nicht gesondert vergütet.
Fläche 'Asphalt- oder Pflasterfläche bzw.
Plattenbelag.'
Schachtabdeckung höher setzen bis 5 cm.
Fuge 'mit hochbelastbarem, schwundfreiem und schnell
abbindendem Schachtvergussmörtel herstellen.
Einschließlich Austausch der vorhandenen
Schachtausgleichsringe in Tiefen bis zu 20 cm ab
Unterkante Schachtabdeckung. Einschließlich Lieferung
und Einbau der erforderlichen, verschiebesicheren
Schachtausgleichsringe. Einbau gemäß Einbauanleitung
des Herstellers. Füllung glattstreichen.'
Aufbruchgut der Verwertung nach Wahl des AN zuführen.
Menge: 2,000 St

**00.07.0002 Schachtabdeckung anpassen Höher 5 bis 10 cm**
Schachtabdeckung freilegen und nach Bauablauf Zug um
Zug an die neue planmäßige Höhe anpassen. Aufbrucharbeiten zum Freilegen der Schachtabdeckung ausführen.
Ausbauen sowie eventuelles Liefern und Einbauen von
Schachtteilen werden nicht gesondert vergütet.
Fläche 'Asphalt- oder Pflasterfläche bzw.
Plattenbelag.'
Schachtabdeckung höher setzen über 5 bis 10 cm.
Fuge 'mit hochbelastbarem, schwundfreiem und schnell
abbindendem Schachtvergussmörtel herstellen.
Einschließlich Austausch der vorhandenen
Schachtausgleichsringe in Tiefen bis zu 30 cm ab
Unterkante Schachtabdeckung. Einschließlich Lieferung
und Einbau der erforderlichen, verschiebesicheren
Schachtausgleichsringe. Einbau gemäß Einbauanleitung
des Herstellers. Füllung glattstreichen.'
Aufbruchgut der Verwertung nach Wahl des AN zuführen.
Menge: 2,000 St

**00.07.0003 Schachtabdeckung anpassen Tiefer bis 10 cm**
Schachtabdeckung freilegen und nach Bauablauf Zug um
Zug an die neue planmäßige Höhe anpassen. Aufbrucharbeiten zum Freilegen der Schachtabdeckung ausführen.
Ausbauen sowie eventuelles Liefern und Einbauen von
Schachtteilen werden nicht gesondert vergütet.
Fläche 'Asphalt- oder Pflasterfläche bzw.
Plattenbelag.'
Schachtabdeckung tiefer setzen bis 10 cm.
Fuge 'mit hochbelastbarem, schwundfreiem und schnell
abbindendem Schachtvergussmörtel herstellen.
Einschließlich Austausch der vorhandenen
Schachtausgleichsringe in Tiefen bis zu 20 cm ab
Unterkante Schachtabdeckung. Einschließlich Lieferung
und Einbau der erforderlichen, verschiebesicheren
Schachtausgleichsringe. Einbau gemäß Einbauanleitung
des Herstellers. Füllung glattstreichen.'
Aufbruchgut der Verwertung nach Wahl des AN zuführen.
Menge: 2,000 St

#### Unterabschnitt 00.08 Hilfeleistungen Kontrollprüfungen

**00.08.0001 Probegefäß liefern 10-l-Blecheimer*Mithilfe Kprüf.**
StL-Nr. 21910171211
Probegefäß zur Aufnahme von Baustoffproben, für Kontrollprüfungen und für Rückstellproben des AG liefern.
Probegefäß = sauberer 10-l-Blecheimer mit dicht schließendem Deckel.
Mithilfe bei der Probennahme im Baubereich nach Angaben
des AG.
Menge: 1,000 St
Zuordnung: 101

**00.08.0002 Probegefäß liefern Unlack.Blechdosen*Mithilfe Kprüf.**
StL-Nr. 21910171231
Probegefäß zur Aufnahme von Baustoffproben, für Kontrollprüfungen und für Rückstellproben des AG liefern.
Probegefäß = saubere unlackierte 1-l-Blechdose mit
dicht schließendem Eindruckdeckel.
Mithilfe bei der Probennahme im Baubereich nach Angaben
des AG.
Menge: 1,000 St
Zuordnung: 101

**00.08.0003 Bohrkern entnehmen Kern-DU 15 cm Asphaltschicht*Verfül. Asphalt**
StL-Nr. 2191017222911
Bohrkern für Kontrollprüfungen nach Angabe des AG entnehmen und im Baubereich dem AG übergeben. Bohrloch
fachgerecht verfüllen.
Bohrkerndurchmesser 15 cm.
Bohrtiefe 'bis 35 cm.'
Material = Asphaltschicht.
Verfüllmaterial = Asphalt. Material verdichten.
Menge: 1,000 St
Zuordnung: 101

**00.08.0004 Probekörper herstellen 15 x 15 x 15 cm**
StL-Nr. 2191017272000
Probekörper für Kontrollprüfungen aus Beton, Einpressmörtel oder hydraulisch gebundenem Tragschichtmaterial
herstellen und nach Lagerung im Baubereich dem AG übergeben.
Abmessung = 15 x 15 x 15 cm.
Menge: 1,000 St
Zuordnung: 101

USt %: 19,00
